# Impermeabilização de coberturas inclinadas ajardinadas, com lâminas de EPDM

- Propriedade do ficheiro: CYPE INGENIEROS, S.A.
- Formato: FIEBDC-3/2002
- Moeda: EUR
- Custos indirectos: 3.00 %
- IVA: 23.00 %

## N Isolamentos e impermeabilizações

### NI Impermeabilizações

#### NIN Coberturas inclinadas

**NIN023** m² Impermeabilização de coberturas inclinadas ajardinadas, com lâminas de EPDM.
Impermeabilização de coberturas inclinadas ajardinadas, com uma pendente média de 5%, com lâmina impermeabilizante autocolante de borracha sintética EPDM de alta densidade, Resitrix SKW Full Bond "SOCYR", de 2,5 mm de espessura, massa nominal 2,75 kg/m², com armadura de feltro de fibra de vidro e plástico descartável siliconado na face inferior, tipo monocamada, totalmente colada ao suporte com cola de neopreno e fixada em sobreposição e bordos através de soldadura termoplástica.
Inclui: Aplicação da camada de primário. Colocação da geomembrana. Resolução dos pontos singulares.
Critério de medição de projecto: Superfície da vertente medida em verdadeira magnitude, segundo documentação gráfica de Projecto.
Critério de medição de obra: Medir-se-á, em verdadeira magnitude, a superfície realmente executada segundo especificações de Projecto.

| Código | Un | Descrição | Rendimento | Preço | Importância |
|---|---|---|---|---|---|
| mt15dra025 | kg | Cola de neopreno, para a união das membranas de EPDM ao suporte. (material) | 0.325 | 12.51 | 4.07 |
| mt15soc010d | m² | Lâmina impermeabilizante autocolante de borracha sintética EPDM de alta densidade, Resitrix SKW Full Bond "SOCYR", de 2,5 mm de espessura, massa nominal 2,75 kg/m², com armadura de feltro de fibra de vidro e plástico descartável siliconado na face inferior, com resistência à penetração de raizes, com resistência ao envelhecimento e aos raios UV, segundo EN 13956. (material) | 1.100 | 36.21 | 39.83 |
| op00pis010 |  | Pistola de ar quente para soldadura de materiais termoplásticos. | 1.000 | 0.00 | 0.00 |
| mo029 | h | Oficial de 1ª aplicador de lâminas impermeabilizantes. (mão de obra) | 0.133 | 22.68 | 3.02 |
| mo067 | h | Ajudante de aplicador de lâminas impermeabilizantes. (mão de obra) | 0.133 | 22.13 | 2.94 |
| % | % | Custos directos complementares | 2 % | 49.86 | 1.00 |
|  |  | Custos directos |  |  | 50.86 |
